# Alicatat amb plaques de gres porcellànic de gran format STON-KER de "BUTECH"

- Propietat de l'arxiu: CYPE INGENIEROS, S.A.
- Format: FIEBDC-3/2002
- Divisa: EUR
- Costos indirectes: 3.00 %
- IVA: 21.00 %

## R Revestiments i extradossats

### RA Enrajolats

#### RAG De rajoles ceràmiques

**RAG065** m² Alicatat amb plaques de gres porcellànic de gran format STON-KER de "BUTECH", "PORCELANOSA GRUPO", sèrie Durango, acabat Arena, de 37,3x37,3x1 cm, col·locades sobre una superfície suport de morter de ciment o formigó en parament interior, rebudes amb adhesiu cimentós millorat, C2 TE, amb lliscament reduït i temps obert ampliat, Fr-one Gris "BUTECH", sense junt (separació entre rajoles entre 1,5 i 3 mm); amb cantoneres de PVC; rejuntat amb morter de junts cimentós Colorstuk 0-4 "BUTECH", tipus CG 2, color Manhattan, per junts de fins a 4 mm.
Alicatat amb plaques de gres porcellànic de gran format STON-KER de "BUTECH", "PORCELANOSA GRUPO", sèrie Durango, acabat Arena, de 37,3x37,3x1 cm, col·locades sobre una superfície suport de morter de ciment o formigó en parament interior, rebudes amb adhesiu cimentós millorat, C2 TE, amb lliscament reduït i temps obert ampliat, Fr-one Gris "BUTECH", estès amb plana sobre superfície suport, i rejuntat amb morter de junts cimentós Colorstuk 0-4 "BUTECH", tipus CG 2, color Manhattan, per junts de fins a 4 mm. Inclús preparació de la superfície suport de morter de ciment o formigó, replanteig, talls i junts; amb cantoneres de PVC; acabat i neteja final.
Inclou: Preparació de la superfície suport. Replanteig de nivells i disposició de rajoles. Col·locació de mestres o regles. Preparació i aplicació de l'adhesiu. Formació de juntes de moviment. Col·locació de les rajoles. Execució de cantonades. Rejuntat de rajoles. Acabat i neteja final.
Criteri d'amidament de projecte: Superfície mesurada segons documentació gràfica de Projecte, deduint els buits de superfície major de 3 m². No s'ha incrementat l'amidament per trencaments i retallades, ja que en la descomposició s'ha considerat un 5% més de peces.
Criteri de mesura d'obra: Es mesurarà la superfície realment executada segons especificacions de Projecte, deduint els buits de superfície major de 3 m².

| Codi | Ut | Descripció | Rendiment | Preu | Import |
|---|---|---|---|---|---|
| mt09mcb010e | kg | Adhesiu cimentós millorat, C2 TE, amb lliscament reduït i temps obert ampliat, segons UNE-EN 12004, Fr-one Gris "BUTECH", per a façanes ceràmiques, a base de ciments d'alta resistència, àrids seleccionats i alt contingut en resines sintètiques. (material) | 6.000 | 0.92 | 5.52 |
| mt19awa010 | m | Cantonera de PVC en cantonades enrajolades. (material) | 0.500 | 1.32 | 0.66 |
| mt12pcb020hnS1 | m² | Placa de gres porcellànic de gran format STON-KER de "BUTECH", "PORCELANOSA GRUPO", sèrie Durango, acabat Arena, de 37,3x37,3x1 cm. (material) | 1.050 | 37.50 | 39.38 |
| mt09mcb020a | kg | Morter de junts cimentós Colorstuk 0-4 "BUTECH", tipus CG2, segons UNE-EN 13888, color Manhattan, per junts de fins a 4 mm, a base de ciments d'alta resistència, àrids seleccionats, pigments i additius específics, per a tot tipus de peces ceràmiques i pedres naturals. (material) | 0.500 | 1.65 | 0.83 |
| op00sie030 |  | Serra de disc de diamant, per a taula de treball, de tall humit. | 1.000 | 0.00 | 0.00 |
| op00amo010 |  | Mola o radial. | 1.000 | 0.00 | 0.00 |
| op00tal010 |  | Trepant. | 1.000 | 0.00 | 0.00 |
| mo024 | h | Oficial 1ª enrajolador. (mà d'obra) | 0.435 | 24.50 | 10.66 |
| mo062 | h | Ajudant enrajolador. (mà d'obra) | 0.217 | 21.75 | 4.72 |
| % | % | Costos directes complementaris | 2 % | 61.77 | 1.24 |
|  |  | Costos directes |  |  | 63.01 |
