# Perfil per a junt de partició

- Propietat de l'arxiu: CYPE INGENIEROS, S.A.
- Format: FIEBDC-3/2002
- Divisa: EUR
- Costos indirectes: 3.00 %
- IVA: 21.00 %

## R Revestiments i extradossats

### RS Paviments

#### RSG Ceràmics

**RSG030** m Perfil per a junt de partició.
Perfil decoratiu i tècnic Pro-Dilata CG "BUTECH", de PVC de color blanc, i 30 mm d'alt, usat en junta de partició (per a unions al mateix nivell).
Inclou: Replanteig de les peces segons la seva longitud. Tall de les peces. Fixació de les peces.
Criteri d'amidament de projecte: Longitud mesurada segons documentació gràfica de Projecte.
Criteri de mesura d'obra: Es mesurarà la longitud realment executada segons especificacions de Projecte.

| Codi | Ut | Descripció | Rendiment | Preu | Import |
|---|---|---|---|---|---|
| mt18jrb040af | m | Perfil tipus junta Pro-Dilata CG "BUTECH" de PVC de color blanc, de 30 mm d'alt, per a junts de partició en paviments ceràmics. (material) | 1.050 | 2.80 | 2.94 |
| op00amo010 |  | Mola o radial. | 1.000 | 0.00 | 0.00 |
| mo023 | h | Oficial 1ª enrajolador. (mà d'obra) | 0.180 | 27.50 | 4.95 |
| % | % | Costos directes complementaris | 2 % | 7.89 | 0.16 |
|  |  | Costos directes |  |  | 8.05 |
