# Perfil per junta

- Propietat de l'arxiu: CYPE Ingenieros S.A.
- Format: FIEBDC-3/2016
- Programa: Generador de preus de la construcció. CYPE Ingenieros, S.A.
- Data: 01/06/2023
- Divisa: EUR
- Costos indirectes: 3 %
- IVA: 21 %

## R Revestiments i extradossats

### RS Paviments

#### RSM De fusta

**RSM060** m Perfil per junta.
Perfil d'alumini recobert amb fusta de Haya Miel, Pro-lama Trans "BUTECH", utilitzat en junta de partició (per unions al mateix nivell).
Inclou: Replanteig de les peces segons la seva longitud. Tall de les peces. Fixació de les peces.
Criteri d'amidament de projecte: Longitud mesurada segons documentació gràfica de Projecte.
Criteri de mesura d'obra: Es mesurarà la longitud realment executada segons especificacions de Projecte.

| Codi | Ut | Descripció | Rendiment | Preu | Import |
|---|---|---|---|---|---|
| mt18jrb110ca | m | Perfil tipus junta Pro-lama Trans "BUTECH" d'alumini recobert amb fusta de Haya Miel, per a junts estructurals paviments de fusta. (material) | 1.05 | 23.79 | 24.980 |
| mo025 | h | Oficial 1ª instal·lador de paviments de fusta. (mà d'obra) | 0.18 | 27.5 | 4.950 |
| % | % | Costos directes complementaris | 3 % | 29.930 | 0.898 |
|  |  | Costos directes |  |  | 30.828 |

Residus:
- col·locació: mt18jrb110ca; factor de residu 0.024

## Recursos

**mt18jrb110ca** m Perfil tipus junta Pro-lama Trans "BUTECH" d'alumini recobert amb fusta de Haya Miel
Dades tècniques: Cost energètic 26.747 MJ; Emissió de CO2 1.950 kg; Codi LER 17 04 02; Massa de l'element 0.232 kg; Volum 0.000155 m3
Residus:
- embalatge: re170203 Plàstic. (component de residu); rendiment 0.008 kg; Codi LER 17 02 03; Massa de l'element 1 kg; Volum 0.001667 m3
