# Perfil per a junt perimetral

- Propietat de l'arxiu: CYPE INGENIEROS, S.A.
- Format: FIEBDC-3/2002
- Divisa: EUR
- Costos indirectes: 3.00 %
- IVA: 21.00 %

## R Revestiments i extradossats

### RS Paviments

#### RSG Ceràmics

**RSG031** m Perfil per a junt perimetral.
Perfil decoratiu i tècnic Pro-Sanit U1 "BUTECH", de PVC color blanc, i 7 mm d'alt, usat en junta perimetral.
Inclou: Replanteig de les peces segons la seva longitud. Tall de les peces. Fixació de les peces.
Criteri d'amidament de projecte: Longitud mesurada segons documentació gràfica de Projecte.
Criteri de mesura d'obra: Es mesurarà la longitud realment executada segons especificacions de Projecte.

| Codi | Ut | Descripció | Rendiment | Preu | Import |
|---|---|---|---|---|---|
| mt18jrb080aa | m | Perfil tipus junta Pro-Sanit U1 "BUTECH" de PVC color blanc, de 7 mm d'alt, per a junts perimetrals en paviments ceràmics. (material) | 1.050 | 3.01 | 3.16 |
| op00amo010 |  | Mola o radial. | 1.000 | 0.00 | 0.00 |
| mo023 | h | Oficial 1ª enrajolador. (mà d'obra) | 0.214 | 27.50 | 5.89 |
| % | % | Costos directes complementaris | 2 % | 9.05 | 0.18 |
|  |  | Costos directes |  |  | 9.23 |
