# Sòl tècnic enregistrable "BUTECH"

- Propietat de l'arxiu: CYPE Ingenieros S.A.
- Format: FIEBDC-3/2016
- Programa: Generador de preus de la construcció. CYPE Ingenieros, S.A.
- Data: 01/06/2023
- Divisa: EUR
- Costos indirectes: 3 %
- IVA: 21 %

## R Revestiments i extradossats

### RS Paviments

#### RSE Tècnics

**RSE050** m² Sòl tècnic enregistrable "BUTECH".
Terra tècnic enregistrable "BUTECH", per a interior, format per panell autoportant per al sistema de terra tècnic enregistrable "BUTECH", de 600x600 mm i 48 mm de gruix, format per un suport base de tauler aglomerat, de 38 mm d'espessor, bisellat i acabat perimetralment amb material plàstic autoextingible ABS, làmina aïllant de material plàstic autoextingible de 0,1 mm d'espessor disposada a la cara inferior i una capa d'acabat de gres porcellànic, gamma STON-KER, sèrie Alpina, color Beix "BUTECH", "PORCELANOSA GRUPO", de 600x600 mm i 10 mm d'espessor; classificació 2/2/A/2, segons UNE-EN 12825, recolzats sobre peus regulables d'acer galvanitzat, per a altures entre 60 i 100 mm, fixats a la superfície de recolzament amb adhesiu. Inclús preparació de la superfície de recolzament dels pedestals mitjançant aspirat i neteja de restes d'obra, replanteig i fixació dels pedestals al terra amb cola, col·locació de coixinets sobre els pedestals i fixació de la rosca que regula la seva altura amb cola, i banda perimetral de llana de roca per la desolidarització del perímetre. Totalment muntat.
Inclou: Replanteig dels eixos dels pedestals i marcat de nivells. Col·locació, anivellació i fixació de pedestals. Col·locació dels panells. Neteja final del paviment.
Criteri d'amidament de projecte: Superfície útil, mesura segons documentació gràfica de Projecte. No s'ha incrementat l'amidament per trencaments i retallades, ja que en la descomposició s'ha considerat un 5% més de peces.
Criteri de mesura d'obra: Es mesurarà la superfície realment executada segons especificacions de Projecte.

| Codi | Ut | Descripció | Rendiment | Preu | Import |
|---|---|---|---|---|---|
| mt12psk080a | U | Cartutx de 600 cm³ de pega, per a fixació de peus regulables a la superfície de recolzament. (material) | 0.01 | 11.89 | 0.119 |
| mt12psk040b | m | Banda perimetral de llana de roca de 12 mm de gruix, 100 mm d'amplada i 1200 mm de longitud. (material) | 1 | 7.67 | 7.670 |
| mt12psk060e | U | Peu regulable d'acer galvanitzat, per a altures entre 60 i 100 mm. Inclús accessoris. (material) | 3 | 1.33 | 3.990 |
| mt12sbs010aaa1 | m² | Panell autoportant per al sistema de terra tècnic enregistrable "BUTECH", de 600x600 mm i 48 mm de gruix, format per un suport base de tauler aglomerat, de 38 mm d'espessor, bisellat i acabat perimetralment amb material plàstic autoextingible ABS, làmina aïllant de material plàstic autoextingible de 0,1 mm d'espessor disposada a la cara inferior i una capa d'acabat de gres porcellànic, gamma STON-KER, sèrie Alpina, color Beix "BUTECH", "PORCELANOSA GRUPO", de 600x600 mm i 10 mm d'espessor; classificació 2/2/A/2, segons UNE-EN 12825. (material) | 1 | 80.73 | 80.730 |
| mo011 | h | Oficial 1ª muntador. (mà d'obra) | 0.498 | 28.39 | 14.138 |
| mo080 | h | Ajudant muntador. (mà d'obra) | 0.498 | 24.46 | 12.181 |
| % | % | Costos directes complementaris | 2 % | 118.828 | 2.377 |
|  |  | Costos directes |  |  | 121.205 |

Residus:
- col·locació: mt12psk040b Banda perimetral de llana de roca de 12 mm de gruix, 100 mm d'amplada i 1200 mm de longitud; factor de residu 0.05922
- col·locació: mt12sbs010aaa1; factor de residu 0.0162008

## Recursos

**mt12psk040b** m Banda perimetral de llana de roca de 12 mm de gruix, 100 mm d'amplada i 1200 mm de longitud
Dades tècniques: Cost energètic 3.037 MJ; Emissió de CO2 0.082 kg; Codi LER 17 06 04; Massa de l'element 0.05 kg; Volum 0.000083 m3
Residus:
- embalatge: re170203 Plàstic. (component de residu); rendiment 0.002 kg; Codi LER 17 02 03; Massa de l'element 1 kg; Volum 0.001667 m3

**mt12sbs010aaa1** m² Panell autoportant per al sistema de terra tècnic enregistrable "BUTECH"
Dades tècniques: Cost energètic 1239.583 MJ; Emissió de CO2 28.174 kg; Codi LER 17 01 03; Massa de l'element 52.5 kg; Volum 0.042 m3
Residus:
- embalatge: re150101 Envasos de paper i cartró. (component de residu); rendiment 0.209 kg; Codi LER 15 01 01; Massa de l'element 1 kg; Volum 0.001333 m3
- embalatge: re170201 Fusta. (component de residu); rendiment 0.032 kg; Codi LER 17 02 01; Massa de l'element 1 kg; Volum 0.000909 m3
