# Perfil per a junt perimetral

- Propietat de l'arxiu: CYPE Ingenieros S.A.
- Format: FIEBDC-3/2016
- Programa: Generador de preus de la construcció. CYPE Ingenieros, S.A.
- Data: 01/06/2023
- Divisa: EUR
- Costos indirectes: 3 %
- IVA: 21 %

## R Revestiments i extradossats

### RS Paviments

#### RSG Ceràmics

**RSG031** m Perfil per a junt perimetral.
Perfil decoratiu i tècnic Pro-Sanit U1 "BUTECH", de PVC color blanc, i 7 mm d'alt, usat en junta perimetral.
Inclou: Replanteig de les peces segons la seva longitud. Tall de les peces. Fixació de les peces.
Criteri d'amidament de projecte: Longitud mesurada segons documentació gràfica de Projecte.
Criteri de mesura d'obra: Es mesurarà la longitud realment executada segons especificacions de Projecte.

| Codi | Ut | Descripció | Rendiment | Preu | Import |
|---|---|---|---|---|---|
| mt18jrb080aa | m | Perfil tipus junta Pro-Sanit U1 "BUTECH" de PVC color blanc, de 7 mm d'alt, per a junts perimetrals en paviments ceràmics. (material) | 1.05 | 3.01 | 3.161 |
| mo023 | h | Oficial 1ª enrajolador. (mà d'obra) | 0.214 | 27.5 | 5.885 |
| % | % | Costos directes complementaris | 2 % | 9.046 | 0.181 |
|  |  | Costos directes |  |  | 9.227 |

Residus:
- col·locació: mt18jrb080aa; factor de residu 0.08

## Recursos

**mt18jrb080aa** m Perfil tipus junta Pro-Sanit U1 "BUTECH" de PVC color blanc
Dades tècniques: Cost energètic 7.479 MJ; Emissió de CO2 0.145 kg; Codi LER 17 02 03; Massa de l'element 0.044 kg; Volum 0.000073 m3
Residus:
- embalatge: re170201 Fusta. (component de residu); rendiment 0.04 kg; Codi LER 17 02 01; Massa de l'element 1 kg; Volum 0.000909 m3
- embalatge: re170203 Plàstic. (component de residu); rendiment 0.001 kg; Codi LER 17 02 03; Massa de l'element 1 kg; Volum 0.001667 m3
