# Perfil per a junt estructural

- Propietat de l'arxiu: CYPE Ingenieros S.A.
- Format: FIEBDC-3/2016
- Programa: Generador de preus de la construcció. CYPE Ingenieros, S.A.
- Data: 01/06/2023
- Divisa: EUR
- Costos indirectes: 3 %
- IVA: 21 %

## R Revestiments i extradossats

### RS Paviments

#### RSG Ceràmics

**RSG032** m Perfil per a junt estructural.
Perfil decoratiu i tècnic Pro-Dilata CFM "BUTECH", d'alumini acabat natural i 8 mm d'alt, usat en junta estructural (per a unions al mateix nivell).
Inclou: Replanteig de les peces segons la seva longitud. Tall de les peces. Fixació de les peces.
Criteri d'amidament de projecte: Longitud mesurada segons documentació gràfica de Projecte.
Criteri de mesura d'obra: Es mesurarà la longitud realment executada segons especificacions de Projecte.

| Codi | Ut | Descripció | Rendiment | Preu | Import |
|---|---|---|---|---|---|
| mt18jrb041a | m | Perfil tipus junta Pro-Dilata CFM "BUTECH" d'alumini acabat natural, de 8 mm d'alt, per a junts estructurals en paviments ceràmics. (material) | 1.05 | 14.38 | 15.099 |
| mo023 | h | Oficial 1ª enrajolador. (mà d'obra) | 0.214 | 27.5 | 5.885 |
| % | % | Costos directes complementaris | 2 % | 20.984 | 0.420 |
|  |  | Costos directes |  |  | 21.404 |

Residus:
- col·locació: mt18jrb041a; factor de residu 0.024

## Recursos

**mt18jrb041a** m Perfil tipus junta Pro-Dilata CFM "BUTECH" d'alumini acabat natural
Dades tècniques: Cost energètic 20.142 MJ; Emissió de CO2 1.464 kg; Codi LER 17 04 02; Massa de l'element 0.173 kg; Volum 0.000115 m3
Residus:
- embalatge: re170203 Plàstic. (component de residu); rendiment 0.008 kg; Codi LER 17 02 03; Massa de l'element 1 kg; Volum 0.001667 m3
